# Gärtnerische Arbeiten
Angebotsaufforderung (GAEB 90, DA83)
Währung: EUR

## Gärtnerische Arbeiten
Datum: 20.03.25

### Titel 01 Gärtnerische Arbeiten

*Hinweis*
Bauvorhaben: Essen, Huestr. 3-5

#### Bauteil 01.1 Baustelleneinrichtung

**01.1.001 Baustelleneinrichtung, An- und Abfahrt sowie Vorhalten aller erforderlichen Baugeräte für**
Baustelleneinrichtung,
An- und Abfahrt sowie Vorhalten aller erforderlichen
Baugeräte für die nachfolgenden Leistungen
Menge: 1,000 Stk

**01.1.002 Bestandsplan der Oberflächen in der Grundsicht erstellen für die im Baufeld vorhandenen / angrenzenden Wege, Plätze, Treppen, Mauern,**
Bestandsplan der Oberflächen in der Grundsicht
erstellen für die im Baufeld vorhandenen / angrenzenden
Wege, Plätze, Treppen, Mauern, Bäume,
Versorgungseinrichtungen und Ausstattungen, Angaben von
Längen, Breiten und Höhen, maßstabsgerecht.
Menge: 1,000 Stk

**01.1.003 Entwurfs- und Ausführungsplan der herzustellenden befestigten Oberflächen für Wege, Plätze, Treppen und Mauern, getrennt nach**
Entwurfs- und Ausführungsplan der herzustellenden
befestigten Oberflächen für Wege, Plätze, Treppen und
Mauern, getrennt nach Belägen, Einfassungen, Rampen,
Einfriedungen, Einrichtungen, Entwässerungsrinnen und
Einläufen unter Berücksichtigung des zu erhaltenden
Bestandes, der vorhandenen Geländehöhen, sowie der
neuen Ausbauhöhen in der Grundsicht im Maßstab >/= 1:50
erstellen, Vegetationsflächen getrennt nach Bestand,
Neubepflanzung und Rasen schematisch darstellen.
Mauern, Treppen u.a. aufgehende Bauteile sind in der
Ansicht sowie im Schnitt Maßstab >/= 1:10, ebenso
Rampen, Schichtaufbauten der zu befestigenden Flächen
unter Berücksichtigung der späteren Nutzung, Spiel- und
Vegetationsflächen, Unterflurmaßnahmen wie
Entwässerungsschächte, Leitungen, Rigolen,
Bodenverbesserungen für neu zu pflanzende Solitärbäume.
Längen, Breiten und Höhen sind nach Abstimmung mit dem
AG zur Ausführung zu vermaßen.
Menge: 1,000 Stk

**01.1.004 Einholen von Leitungsplänen der Telekom, der städtischen Versorgungsunternehmen für Strom, Gas, Wasser, Abwasser,**
Einholen von Leitungsplänen der Telekom, der
städtischen Versorgungsunternehmen für Strom, Gas,
Wasser, Abwasser, Fernwärme etc. sowie den Anbietern
von Sat-Kabel o.ä.
Menge: 1,000 Stk

**01.1.005 Einholung einer Sondernutzungsgenehmigung für den öffentlichen Verkehrsraum und Übernahme der anfallenden**
Einholung einer Sondernutzungsgenehmigung für den
öffentlichen Verkehrsraum  und Übernahme der
anfallenden
Gebühren, Abrechnung nach Kalendertagen x Nutzfläche
Menge: 20,000 qm

**01.1.006 Einholung einer Einzelgenehmigung zur Absicherung von Arbeitsstellen im öffentlichen Verkehrsraum.**
*** Bedarfsposition mit GB
Einholung einer Einzelgenehmigung zur Absicherung von
Arbeitsstellen im öffentlichen Verkehrsraum und
Übernahme der anfallenden Gebühren.
Menge: 1,000 Stck

**01.1.007 Baustellen WC- liefern, vorhalten und nach Beendigung der Arbeiten wieder abräumen**
Menge: 8,000 Wo

**01.1.008 Bauzaun aus Metallzaunfeldern 2,00 m hoch mit umlaufendem Rohrrahmen, MW 100/300 mm, Drahtstärke 4/3,5 mm**
Bauzaun aus Metallzaunfeldern 2,00 m hoch mit
umlaufendem Rohrrahmen, MW 100/300 mm, Drahtstärke
4/3,5 mm waage-/senkrecht, Standrohre 42 mm, waagerecht
27 mm, Bauzaunfüße aus Recyclingmaterial 800x125x290 mm
liefern und bis zu 4 Wochen vorhalten. Metallzaunfelder
mit Verbindungsschellen verschrauben.
Menge: 50,000 m

**01.1.009 Bauzaun aus Metallzaunfeldern, für jede weitere Woche vorhalten (m/Woche)**
Menge: 200,000 m

**01.1.010 Verkehrsabsperrschrankenzaun, Kunststoff, rot-weiß, liefern und bis 4 Wochen vorhalten.**
Menge: 20,000 m

**01.1.011 Verkehrsabsperrschrankenzaun, Kunststoff, rot-weiß, für jede weitere Woche vorhalten (m/Woche)**
Menge: 100,000 m

**01.1.012 Baumstammschutz für bis 3,00 m Stammumfang mindestens 2,00 m Höhe aus unbehandelten Holzbrettern, mindestens 24 mm Stärke,**
Baumstammschutz für bis 3,00 m Stammumfang mindestens
2,00 m Höhe aus unbehandelten Holzbrettern, mindestens
24 mm Stärke, Abstandslos auf mindestens 2 Unterlagen
aus Kokosummanteltem Drainagerohr DN 80 mm herstellen
Menge: 1,000 Stk

**01.1.013 Vorhandene Keller-/ und Balkonausgänge während der Bauzeit verbarrikadieren, Sicherung aus Holzkonstruktion örtlich**
Vorhandene Keller-/ und Balkonausgänge während der
Bauzeit verbarrikadieren, Sicherung aus
Holzkonstruktion örtlich konfektionieren und montieren,
vorhalten und Rückbau im Zuge des Bauverlaufs bzw. nach
Fertigstellung der Arbeiten.
Menge: 2,000 Stk

#### Bauteil 01.2 Rodungs- und Abbrucharbeiten

**01.2.001 Baufeld von Abfällen aller Art säubern und zur Abfuhr sammeln**
Menge: 400,000 qm

**01.2.002 Baumischabfälle laden und abfahren**
Menge: 4,000 cbm

**01.2.003 Sträucher mit Wurzelwerk bis 2,50 m hoch roden und entsorgen.**
Menge: 40,000 Stck

**01.2.004 Baumwurzeln roden / fräsen je cm Durchmesser**
Menge: 120,000 cm

**01.2.005 Grasnarbe 5-10 cm stark abschälen und entsorgen**
Menge: 180,000 qm

**01.2.006 Betonmüllcontainerboxen für Müllgroßbehälter bis 1.100 l, stahlarmiert, abbrechen, laden und entsorgen**
Menge: 2,000 Stck

**01.2.007 Betonboden mit Bewehrung unter Müllschränken 10-15 cm stark abbrechen und entsorgen**
*** Bedarfsposition mit GB
Menge: 1,000 qm

**01.2.008 Stufen für Müllboxen 50/20 cm aufnehmen und entsorgen**
Menge: 5,000 m

**01.2.009 Müllgroßbehälter aufnehmen, auf der Baustelle transportieren, abstellen und sichern**
Menge: 2,000 Stck

**01.2.010 Parkbänke aus Stahl mit Holzauflage, Fundamente freilegen, Parkbänke demontieren, Fundamente abstemmen,anfallende Stoffe entfernen**
Menge: 1,000 Stk

**01.2.011 Abfallbehälter aus Metall mit Fundament in vorhandener Sandspielfläche, Fundamente freilegen, Abfallbehälter demontieren,**
Abfallbehälter aus Metall mit Fundament, Fundamente
freilegen, Abfallbehälter demontieren, Fundamente
abstemmen, anfallende Stoffe
entfernen
Menge: 1,000 Stk

**01.2.012 Betonverbundsteinpflaster in Gehwegen aufnehmen und entfernen**
Menge: 60,000 qm

**01.2.013 Betonsteinplatten in Gehwegen aufnehmen und entfernen**
Menge: 80,000 qm

**01.2.014 Mörtelbett lösen, aufnehmen und entfernen als Zulage**
*** Bedarfsposition ohne GB
Menge: 80,000 qm

**01.2.015 Betonkantensteine und Beeteinfassungen aller Art mit Fundamenten aufnehmen und entfernen**
Menge: 60,000 m

**01.2.016 Betonblockstufen mit Fundamenten lösen, aufnehmen und entfernen**
Menge: 1,000 m

**01.2.017 Vorhandene Absturzgeländer > 1,00 m Höhe, auf bestehendem Kellerhals in erforderlicher Länge rückbauen, demontieren und**
Vorhandene Absturzgeländer > 1,00 m Höhe, auf
bestehendem Kellerhals in erforderlicher Länge
rückbauen, demontieren und entfernen.
Menge: 6,000 m

**01.2.018 Kellerabläufe freilegen, trennen, mit Fundamenten lösen, aufnehmen und entfernen**
Menge: 1,000 Stck

**01.2.019 Hofabläufe od. Straßenabläufe freilegen, trennen, mit Fundamenten lösen, aufnehmen und entfernen**
Menge: 1,000 Stck

**01.2.020 Mauerwerk der bestehenden Kellerhälse und Kohlenrutschen bis 0,40 m breit lösen, aufnehmen und entfernen**
Menge: 15,000 qm

**01.2.021 Mauerwerk aus Stahlbeton, sonst wie vor, aufnehmen und entfernen als Zulage zu den Vorpos.**
*** Bedarfsposition ohne GB
Menge: 15,000 qm

#### Bauteil 01.3 Erd- und Entwässerungsarbeiten

**01.3.001 Suchschachtung von Hand für Leitungen als Gräben bis 80 cm tief als Zulage zur Bodenposition**
Menge: 10,000 m

**01.3.002 Unzureichenden Unterbau aus Hochofenschlacke o. ä. lösen, aufnehmen und entfernen**
Menge: 100,000 qm

**01.3.003 Vorhandenen Oberboden lösen, im Baufeld verfahren und auf Miete zum späteren Wiedereinbau sichern**
Vorhandenen Oberboden in Handarbeit / mit Kleingeräten
lösen, im Baufeld verfahren und auf Miete zum späteren
Wiedereinbau sichern
Menge: 50,000 cbm

**01.3.004 Boden bis LAGA Z 1.2 für zukünftige Befestigte Flächen lösen, laden und entsorgen**
Menge: 50,000 m3

**01.3.005 Bodenabtrag bis LAGA Z 1.2 im Bereich der zukünftigen Vegetationsflächen lösen, laden und entsorgen**
Menge: 50,000 m3

**01.3.006 Boden für Treppen, Mauern, Podeste und Rampen lösen und entsorgen, Boden bis LAGA Z1.2**
Menge: 20,000 cbm

**01.3.007 Boden für Spiel- und Fallschutzflächen 60 cm tief lösen und entsorgen, Boden bis LAGA Z1.2**
Menge: 5,000 m3

**01.3.008 Boden mit Steinen durchsetzt, als Zulage zu den Vorpositionen**
Menge: 120,000 cbm

**01.3.009 Boden mit Wurzeln durchsetzt als Zulage zu den Vorpositionen**
Menge: 30,000 cbm

**01.3.010 Boden entlang des Gebäudes lösen, als Zulage zu den Vorpositionen**
Menge: 30,000 m

**01.3.011 Boden unter Balkonen lösen, als Zulage zu den Vorpositionen**
*** Bedarfsposition mit GB
Menge: 1,000 qm

**01.3.012 Wege und Plätze in Lage und Höhe in mehreren Teilflächen nach Ausführungsplan oder Angaben des AG abstecken.**
Menge: 130,000 qm

**01.3.013 Baugrund zur Aufnahme einer Sauberkeits- Frostschutz- oder Tragschicht planieren und verdichten**
Menge: 130,000 qm

**01.3.014 Boden für Leitungsgräben bis 1,25 m tief lösen und entsorgen, Boden bis LAGA Z 1.2**
Menge: 5,000 m

**01.3.015 Boden für Schacht- / Arbeitsgruben bis 2,50 m tief lösen und entsorgen, Boden bis LAGA Z 1.2**
Menge: 1,000 cbm

**01.3.016 Leitungsgrabensohle bis 1,25 m planieren und verdichten**
Menge: 5,000 m

**01.3.017 Entwässerungsrohrleitung aus KG 2000 bis DN 160 liefern und verlegen**
Menge: 5,000 m

**01.3.018 Entwässerungsrohrleitung aus KG 2000 bis DN 160 Paß- und Formteile als Zulage**
Menge: 3,000 Stck

**01.3.019 Anschlüsse der Entwässerungsleitung bis DN 160 an vorhandene Grundleitung bis DN 250 herstellen**
Menge: 1,000 Stck

**01.3.020 Leitungsgraben bis 1,25 m tief mit Schmiersand unterhalb der Rohrleitung mindestens 10 cm stark, oberhalb bis Unterkante**
Leitungsgraben bis 1,25 m tief mit Schmiersand
unterhalb der Rohrleitung mindestens 10 cm stark,
oberhalb bis Unterkante Tragschicht verfüllen und
lagenweise verdichten
Menge: 5,000 m

**01.3.021 Schmiersand / Füllkies liefern und in Arbeitsräume u. a. im Bereich von Vegetationsflächen / befestigten Flächen lagenweise einbauen und**
Schmiersand / Füllkies liefern und in Arbeitsräume u.
a. im Bereich von Vegetationsflächen / befestigten
Flächen lagenweise einbauen und verdichten
Menge: 5,000 cbm

**01.3.022 ACO-Drain-Rinne mit verzinkter Stahlzarge und Stegrost liefern und auf Beton setzen**
Menge: 1,000 m

**01.3.023 ACO-Drain-Einlaufkasten mit verzinkter Stahlzarge und Schlammfang liefern und auf Beton setzen als Zulage zur Grundposition**
Menge: 1,000 Stck

**01.3.024 ACO-Drain-Stirnwände liefern und auf Beton setzen**
Menge: 2,000 Stck

#### Bauteil 01.4 Maurer- und Abdichtungsarbeiten

**01.4.001 Anschluss der Drainageleitung bis DN 150 aus Vorposition oberhalb der Bodenplatte bzw. im Bereich des überbauten Treppenabgangs**
Anschluss der Drainageleitung bis DN 150 aus
Vorposition oberhalb der Bodenplatte bzw. im Bereich
des überbauten Treppenabgangs rückseitig der Stützwand
aus Beton-Schalungssteinen an den Kellerablauf im
Bereich des Kellerzugangs innerhalb der
Beton-Bodenplatte, benötigten Arbeitsraum
einschließlich Leitungstrasse freistemmen, Stärke der
Bodenplatte bis 20 cm, Anschlussleitung aus KG DN 100
herstellen, einschließlich sämtlicher Formteile (Bögen,
Abzweige, Übergangs- und Reduktionsmuffen), Arbeitsraum
ausbetonieren mit selbstverdichtendem Ortbeton C 12/15
der Körnung 0/16 in plastischer Konsistenz,
einschließlich Wiederherstellung des Estrichbelags und
Anarbeitung der Bodenplatte.
Menge: 1,000 St

**01.4.002 Freigelegten Gebäudesockel im Bereich von Schachtungen bzw. geplanter Auffüllungen besenrein säubern und mit Bitumenanstrich**
Freigelegten Gebäudesockel im Bereich von Schachtungen
bzw. geplanter Auffüllungen besenrein säubern und mit
Bitumenanstrich abdichten, das nächträgliche Abstellen
der Fassade mit Grundmauerschutz erfolgt gesondert.
Menge: 20,000 qm

**01.4.003 Füllspachtel CN91 zur Reparatur, zum Ausgleichen, zum Füllen und Erstellen von Putzflächen oder Hohlkehlen liefern und 3 bis 50 mm**
Füllspachtel CN91 zur Reparatur, zum Ausgleichen, zum
Füllen und Erstellen von Putzflächen oder Hohlkehlen
liefern und 3 bis 50 mm stark auftragen und glätten
Menge: 25,000 kg

**01.4.004 Bitumenkautschukspachtelmasse Dichtelast CP48 liefern, Flüssigkomponente aufrühren, Pulverkomponente 3:1**
Bitumenkautschukspachtelmasse Dichtelast CP48 liefern,
Flüssigkomponente aufrühren, Pulverkomponente 3:1
Gewichtseinheiten anmischen und nach vollständiger
Trocknung des Voranstrichs in mindestens 2
abgetrockneten Arbeitsgängen mindestens 5 mm
Gesamtdicke auftragen und glätten
Menge: 70,000 l

**01.4.005 Betonlichtschächte 0,80 x 0,40 x 1,00 m und Abdeckung aus Maschenrost 30 x 10 mm im Bereich vorhandener Kellerfenster**
Betonlichtschächte 0,80 x 0,40 x 1,00 m und Abdeckung
aus Maschenrost 30 x 10 mm im Bereich vorhandener
Kellerfenster verbauen, Einzelelemente je 0,25 m
Aufbauhöhe fachgerecht mit Mörtel aufsetzen und
fixieren, auf Betonfundament und standfester
Sauberkeitsschicht aus Natursteinschottergemisch 0/45,
je 20 cm Aufbaustärke, einschließlich der dazugehörigen
Erdarbeiten, und Rückverfüllung des Bauraums,
einschließlich sämtlicher örtlicher Anpassarbeiten
bedingt durch Fassadenvorsprünge sowie Verfüllung und
Abdichtung der entsprechenden Hohlräume und Fugen.
Menge: 9,000 St

**01.4.006 Betonwinkelsteine, bewehrt, Wandstärke 12 cm, Höhe 55 bis 155 cm liefern und auf Betonfundament versetzen. Betonwinkelteile rückseitig**
Betonwinkelsteine, bewehrt, Wandstärke 12 cm, Höhe 55
bis 155 cm liefern und auf Betonfundament versetzen.
Betonwinkelteile rückseitig Fugen abdichten und mit
Baustahl gegen Verschieben sichern.
Menge: 10,000 qm

**01.4.007 Betonwinkelsteine mit Abstufungen versetzen als Zulage zur Grundposition**
Menge: 2,000 Stck

**01.4.008 Betonwinkelsteine auf Paßlänge liefern und versetzen als Zulage zur Grundposition**
Menge: 1,000 qm

**01.4.009 Stützmauer im Bereich des bestehenden Kellerhalses entlang des zu überbauenden Treppenabgangs, entsprechend der geplanten**
Stützmauer im Bereich des bestehenden Kellerhalses
entlang des zu überbauenden Treppenabgangs,
entsprechend der geplanten Ausbauhöhen bzw.
Austritthöhe der herzustellenden Terrassen herstellen,
aus Beton-Schalungssteinen 50 x 30 x 20 cm,
einschließlich der entsprechenden Anfangs- und
Endsteine des herzustellenden Mauerverbands,
einschließlich der konstruktiven Horizontal- und
Vertkalbewehrung nach statischen Erfordernissen mit
Betonstahl bis 12 mm, Schalungssteine lagenweise mit
plastischem Trasszement-Beton der Körnung 0-16
verfüllen und fachgerecht mit Mörtel aufsetzen und
fixieren, auf Betonfundament und standfester
Sauberkeitsschicht aus Natursteinschottergemisch 0/45,
je 20 cm Aufbaustärke
Menge: 10,000 qm

**01.4.010 Passchnitt an Beton-Schalungssteinen der Vorposition herstellen, bedingt durch Fixmaß zwischen Gebäudesockel und Kellerhals, als**
Passchnitt an Beton-Schalungssteinen der Vorposition
herstellen, bedingt durch Fixmaß zwischen Gebäudesockel
und Kellerhals, als Zulage zur Grundposition.
Menge: 30,000 St

**01.4.011 Anschluss der herzustellenden Stützwand an das angrenzende aufgehende Mauerwerk in Form von Gebäudesockel und Kellerhals**
Anschluss der herzustellenden Stützwand an das
angrenzende aufgehende Mauerwerk in Form von
Gebäudesockel und Kellerhals herstellen, vorhandenen
Putz abstemmen und vollständig entfernen, konstruktive
Verbindung gemäß statischen Erfordernissen
einschließlich der erforderlichen
Bohrungen,Vertikalfuge mit Mörtel schließen und
rückseitig mit Reparaturband abdichten.
Menge: 4,000 m

**01.4.012 Mauerabdeckung aus Bettungplatten, Breite 40 cm, Höhe 4 cm, als Abschluss der herzustellenden Trennwand zwischen Gebäudesockel**
Mauerabdeckung aus Bettungplatten, Breite 40 cm, Höhe 4
cm, als Abschluss der herzustellenden Trennwand
zwischen Gebäudesockel und Kellerhals, Farbe Betongrau,
mit Überstand je 5 cm sowie unterseitiger
wasserführenden Kante, ohne Gefälle, zur späteren
bauseitigen Montage der entsprechenden Absturzsicherung
mit kunststoffmodifiziertem Mehrkomponentenmörtel
fixieren.
Menge: 6,000 m

**01.4.013 Rückseitige Abdichtung der herzustellenden Trennwand zwischen Gebäudesockel und Kellerhals im Bereich der geplanten Auffüllung**
Rückseitige Abdichtung der herzustellenden Trennwand
zwischen Gebäudesockel und Kellerhals im Bereich der
geplanten Auffüllung bzw. des aufgegebenen
Treppenabgangs, durch Bitumen-Schweißbahn, Stärke 4 mm,
örtlich anpassen und fachgerecht als Bauwerksabdichtung
fixieren.
Menge: 10,000 qm

**01.4.014 Drainageleitung hinter Stützwand aus Beton-Schalungssteinen herstellen, aus Drainrohren bis DN 150 nach DIN 4095,**
Drainageleitung hinter Stützwand aus
Beton-Schalungssteinen herstellen, aus Drainrohren bis
DN 150 nach DIN 4095,
Mindestwassereintrittsfläche 80 cm²/m
flexibel und gütegesichert, Farbe orange,
mit einseitig aufgesteckter Muffe,
liefern und höhen- und fluchtgerecht
oberhalb der Bodenplatte bzw. des überbauten
Treppenabgangs zur fachgerechten Abführung des
Niederschlagwasser im Bereich der Aufschüttung,
einschließlich aller dazugehöriger Formteile (Stopfen,
Abzweige, Übergangs- und Reduktionsmuffen etc.),
einschließlich Sickerpackung aus Drainagekies 8/16
oberhalb der Bodenplatte bzw. des überbauten
Treppenabgangs, Einbaustärke bis 20 cm, sowie um die
entsprechende Drainageleitung, Einbaustärke im
Querschnitt 0,25 m² / lfm, einschließlich Überdeckung
bzw. Ummantelung der Kiespackung mit Filtervlies GRK 3
150 g / m², örtlich konfektionieren und mit mindestens
10 cm Überlappung an Stoßkanten fachgerecht verlegen.
Menge: 2,000 St

**01.4.015 Gebäudesockel säubern, Grundmauerschutz, 3-lagig konfektionieren und vertikal an Gebäude abstellen, im Bereich von**
Gebäudesockel säubern, Grundmauerschutz, 3-lagig
konfektionieren und vertikal an Gebäude abstellen, im
Bereich von Abgrabungen / Auffüllungen
Menge: 20,000 qm

#### Bauteil 01.5 Einfassungen und Tragschichten

**01.5.001 Läuferschicht als beidseitige Entwässerungsrinneneinfassung auf Betonfundament mit einseitiger Betonrückenstütze herstellen**
Menge: 3,000 m

**01.5.002 Betonplatten 40/40/5 cm, anthrazit, liefern und auf Betonfundament setzen, einseitige Betonrückenstütze herstellen**
Menge: 15,000 m

**01.5.003 Betonkantensteine 8/25 cm liefern und als Tiefbord in Betonfundament setzen**
Menge: 50,000 m

**01.5.004 Betonkantensteine 8/25 cm, Farbe anthrazit, liefern als Zulage zur Grundposition**
Menge: 50,000 m

**01.5.005 Betonkantensteine 8/30 cm, Farbe anthrazit, liefern und setzen als Zulage zur Grundposition**
*** Bedarfsposition mit GB
Menge: 1,000 m

**01.5.006 Einfassungen in Einzellängen bis 5 m herstellen als Zulage zu den Grundpositionen**
Menge: 10,000 m

**01.5.007 Betonkantensteine auf Paßlänge / Gehrung schneiden**
Menge: 20,000 Stck

**01.5.008 Betonblockstufen 35/15 cm liefern und auf Betonfundament setzen**
Menge: 8,000 m

**01.5.009 Betonblockstufen auf Paßlänge schneiden als Zulage zur Stufenposition**
Menge: 8,000 Stck

**01.5.010 Gebäudesockel säubern, Grundmauerschutz, 3-lagig konfektionieren und vertikal an Gebäude abstellen**
Menge: 30,000 m

**01.5.011 Sauberkeitsschicht entlang des Gebäudes größtenteils händisch herstellen**
Menge: 30,000 m

**01.5.012 Sauberkeitsschicht unterhalb von Balkonen größtenteils händisch herstellen**
*** Bedarfsposition mit GB
Menge: 1,000 qm

**01.5.013 Tragschicht in Gehwegen aus Natursteinschotter 0/45 oder 0/32 mm aus Kalksten/Grauwacke/Basalt bis 0,25 m stark liefern, einbauen und**
Tragschicht in Gehwegen aus Natursteinschotter 0/45
oder 0/22 mm aus Kalkstein/Grauwacke/Basalt bis 0,25 m
stark liefern, einbauen und verdichten
Menge: 30,000 qm

**01.5.014 Tragschicht für Treppen, Mauern, Podeste und Rampen aus Natursteinschotter 0/45 oder 0/22 mm aus**
Tragschicht für Treppen, Mauern, Podeste und Rampen aus
Natursteinschotter 0/45 oder 0/22 mm aus
Kalkstein/Grauwacke/Basalt bis 0,25 m
stark liefern, einbauen und verdichten
Menge: 15,000 qm

**01.5.015 Tragschicht in Fahrwegen aus Natursteinschotter 0/45 oder 0/32 mm aus Kalksten/Grauwacke/Basalt bis 0,25 m stark liefern, einbauen und**
*** Bedarfsposition mit GB
Tragschicht in Fahrwegen aus Natursteinschotter 0/45
oder 0/22 mm aus Kalkstein/Grauwacke/Basalt bis 0,40 m
stark liefern, einbauen und verdichten
Menge: 1,000 qm

#### Bauteil 01.6 Deckschichten

**01.6.001 Unkrautvlies liefern und entlang des Gebäudes zur Aufnahme einer Basaltschüttung verlegen**
Menge: 30,000 m

**01.6.002 Unkrautvlies liefern und unterhalb von Balkonen zur Aufnahme einer Basaltschüttung verlegen**
*** Bedarfsposition mit GB
Menge: 1,000 qm

**01.6.003 Spritzschutzstreifen entlang des Gebäudes aus Basalt 16/32 mm liefern und einbauen**
Menge: 30,000 m

**01.6.004 Spritzschutzstreifen unterhalb von Balkonen aus Basalt 16/32 mm liefern und einbauen**
*** Bedarfsposition mit GB
Menge: 1,000 qm

**01.6.005 Zertifizierten Spielsand in Spiel- und Fallschutzflächen liefern und bis bis 0,40 m stark zwischen vorhandenen Spielgeräten einbauen**
*** Bedarfsposition mit GB
Menge: 1,000 qm

**01.6.006 Pflasterbettung aus Naturbrechsand-Splittgemisch 0/5 mm aus Kalkstein/Grauwacke/Basalt 3-5 cm stark liefern, einbauen,**
Pflasterbettung aus Naturbrechsand-Splittgemisch 0/5 mm
aus Kalkstein/Grauwacke/Basalt 3-5 cm stark liefern,
einbauen, vorverdichten und ebenflächig abziehen.
Menge: 30,000 qm

**01.6.007 Betonrechteckpflaster 20/10/8 cm und 10/10/8 cm mit Microfase liefern und im Ellenbogenverband mit umlaufender Läuferschicht und**
Betonrechteckpflaster 20/10/8 cm und 10/10/8 cm mit
Microfase liefern und im Ellenbogenverband mit
umlaufender Läuferschicht und gleichmäßiger Fugenbreite
von mindestens 3 mm bis maximal 5 mm mit
fluchtgerechtem Fugenbild verlegen
Menge: 30,000 qm

**01.6.008 Pflasterflächen kontinuierlich mit Fortschreiten des Verlegens mit Naturbrechsand-Splittgemisch 0/2 mm aus**
Pflasterflächen kontinuierlich mit Fortschreiten des
Verlegens mit Naturbrechsand-Splittgemisch 0/2 mm aus
Kalkstein/Grauwacke/Basalt verfugen
Menge: 30,000 qm

**01.6.009 Betonrechteckpflaster 20/10/8 cm und 10/10/8 cm mit Microfase, Farbe anthrazit, liefern als Zulage zur Grundposition**
Menge: 30,000 qm

**01.6.010 Betonrechteckpflaster 20/10/8 cm mit Microfase, Farbe weiß, für Stellplatzmarkierung liefern und einlegen als Zulage zur Grundposition**
Menge: 12,000 Stck

**01.6.011 Betonpflaster mit Längsgefälle größer 5% verlegen als Zulage zur Grundposition**
Menge: 30,000 qm

**01.6.012 Betonpflaster auf verschiedenen Ebenen oder Einzelflächen bis 20 qm verlegen als Zulage zur Grundposition**
Menge: 15,000 qm

**01.6.013 Betonpflaster in Podesten oder Einzelflächen bis 10 qm verlegen als Zulage zur Grundposition**
Menge: 15,000 qm

**01.6.014 Pflasterflächen sauber kehren und mit einer Platten-Gleitvorrichtung abrütteln, Fugenschluss vollständig mit Naturbrechsand 0/2 mm**
Pflasterflächen sauber kehren und mit einer
Platten-Gleitvorrichtung abrütteln, Fugenschluss
vollständig mit Naturbrechsand-Splittgemisch 0/2 mm aus
Kalkstein/Grauwacke/Basalt
Menge: 30,000 qm

**01.6.015 Betonpflaster auf Passlänge nass schneiden**
Menge: 15,000 m

#### Bauteil 01.7 Vegetationsarbeiten

**01.7.001 Oberboden den neuen Anschlußhöhen entsprechend +/- 20 cm auf- und abtragen und lockern**
Menge: 100,000 qm

**01.7.002 Oberboden aus seitlich lagernden Mieten in Handarbeit / mit Kleingeräten einbauen und Grobplanieren**
Menge: 100,000 qm

**01.7.003 Oberbodenfläche fräsen, düngen, vorplanieren und standfest vorverdichten**
Menge: 100,000 qm

**01.7.004 Steine und Unrat aus den Vegetationsflächen sammeln, aufnehmen und abfahren**
Menge: 2,000 cbm

**01.7.005 Oberboden der Fa. Bölling, LAGA Z0, gesiebt, Humusgehalt >10% liefern und auftragen**
Oberboden der Fa. Bölling, LAGA Z0, gesiebt,
Humusgehalt > 10% liefern und auftragen
Menge: 20,000 cbm

**01.7.006 Oberbodenfläche aufrauhen, feinplanieren und einsäen, Saatgut einigeln und Fläche nachverdichten**
Menge: 100,000 qm

**01.7.007 Sträucher und Solitärgehölze liefern, Grundlage ist der aktuelle Katalogwert der Baumschule Bruns in Höhe von 2.000,00 EUR**
Sträucher und Solitärgehölze liefern, Grundlage ist der
aktuelle Katalogwert der Baumschule Bruns in Höhe von
500,00 EUR
abzüglich Rabatt
Menge: 1,000 psch

**01.7.008 Bodendeckende Stauden, Gräser und Gehölze liefern, Grundlage ist der aktuelle Katalogwert der Baumschule Bruns in Höhe von 2.000,00 EUR**
Bodendeckende Stauden, Gräser und Gehölze liefern,
Grundlage ist der aktuelle Katalogwert der Baumschule
Bruns in Höhe von 1.000,00 EUR abzüglich Rabatt
Menge: 1,000 psch

**01.7.009 Sträucher und Solitärgehölze pflanzen, Grundlage ist der aktuelle Katalogwert der Baumschule Bruns in Höhe von 2.000,00 EUR**
Sträucher und Solitärgehölze pflanzen, Grundlage ist
der aktuelle Katalogwert der Baumschule Bruns in Höhe
von 500,00 EUR
abzüglich Rabatt
Menge: 1,000 psch

**01.7.010 Bodendeckende Stauden, Gräser und Gehölze pflanzen, Grundlage ist der aktuelle Katalogwert der Baumschule Bruns in Höhe von 3.000,00**
Bodendeckende Stauden, Gräser und Gehölze pflanzen,
Grundlage ist der aktuelle Katalogwert der Baumschule
Bruns in Höhe von 1.000,00 EUR abzüglich Rabatt
Menge: 1,000 psch

**01.7.011 Oberbodenflächen nach der Pflanzung lockern, feinplanieren, Gießränder an Sträuchern und Solitärgehölzen herstellen**
Menge: 50,000 qm

**01.7.012 Oberbodenflächen mit Rindenmulch 0/20 mm bis 8 cm stark abdecken**
Menge: 50,000 qm

#### Bauteil 01.8 Ausstattung

**01.8.001 Doppel-Wipper KPL121 mit 2 Sitzen limettengrün, liefern und montieren.**
*** Bedarfsposition mit GB
Doppel-Wipper KPL121 mit 2 Sitzen, limettengrün, mit
Tiefenverankerung
45 cm liefern und montieren einschl. Fundamente und
Erdarbeiten.

Wände aus 19mm EcoCoreTM. EcoCoreTM ist ein äußerst
langlebiges, umweltfreundliches Material, das nicht nur
nach Gebrauch
recycelbar ist, sondern auch aus einem Kern besteht,
der zu +95 % aus recyceltem Post-Consumer-Material aus
Lebensmittelverpackungsabfällen hergestellt wird.
KOMPAN Federn bestehen aus hochwertigem Federstahl nach
EN 10270-1. Die Federn werden durch Phosphatierung
gereinigt, bevor sie mit einer Epoxid-Grundierung und
Polyester
Beschichtung überzogen werden. Die Federn werden mit
speziellen Klemmschutz-Elementen angebracht, um für
höchste Sicherheit und eine
hohe Lebensdauer zu sorgen.
Griffe und Fußstützen
werden aus
Die Federn werden mit speziellen Klemmschutz-Elementen
angebracht, um für höchste Sicherheit und eine hohe
Lebensdauer zu sorgen.
Der Sitz besteht aus einer Ekogripr Platte, die aus
einer 15 mm dickem PE -Fläche und einer 3 mm dicken
Gummibeschichtung gefertigt ist, welche für einen
Anti-Rutsch-Effekt sorgt.
Der Handgriff besteht aus Polypropylen (PP), was für
eine ausgezeichnete Verschleißfestigkeit und hohe
Temperaturbeständigkeit sorgt.
Menge: 1,000 Stck

**01.8.002 Agora Bank mit Rückenlehne, Stahl, PAR4054, Anthrazit 7016 mit Tiefenverankerung 60 cm, liefern und montieren einschl. Fundamente**
*** Bedarfsposition mit GB
Agora Bank mit Rückenlehne, Stahl, PAR4054, Anthrazit
7016 mit Tiefenverankerung 60 cm, liefern und montieren
einschl. Fundamente und Erdarbeiten.

Die AGORA-Armlehne ist ein integraler Bestandteil des
Gerätes und bietet gleichzeitig einen festen Halt und
Unterstützung für die
Benutzer. Höhe und Position von Sitz und Rückenlehne
sind ergonomisch so gestaltet, dass sie für alle
Benutzer geeignet sind.
Die Stahloberflächen sind innen und außen mit
bleifreiem Zink feuerverzinkt. Die Verzinkung hat eine
ausgezeichnete Korrosionsbeständigkeit in
Außenumgebungen und ist wartungsarm.
Lackierte Stahlbestandteile werden vor der
Pulverbeschichtung feuerverzinkt. Die Stahlrohrgröße: O
48,3 x 3,2mm.
Menge: 2,000 Stck

**01.8.003 Abfallbehälter HALIFAX aus Stahl, pulverbeschichtet Abfallbehälter aus Stahlblech, Materialstärke 2 bis 3 mm.**
*** Bedarfsposition mit GB
Abfallbehälter HALIFAX aus Stahl, pulverbeschichtet
Abfallbehälter aus Stahlblech, Materialstärke 2 bis 3
mm. Behälterboden mit Flüssigkeitsablauflöchern.
Behälter und Ascherschale mittels 2 separaten
Dreikantschlössern entriegeln und zum Entleeren
abnehmen, 1 Dreikantschlüssel im Lieferumfang
enthalten.
Detailinformationen
Inhalt Abfallbehälter : 29 Liter
Inhalt Ascher : 1 Liter
Befestigungsart : zum Einbetonieren
Material Korpus : Stahl
Oberfläche Korpus : feuerverzinkt und pulverbeschichtet
RAL 7016 anthrazitgrau, bzw. passend zu den Stahlteilen
der Spielgeräte.
Menge: 1,000 Stk

**01.8.004 Müllcontainerschrank für Müllgroßbehälter bis 1100 l, Sichtbeton ca. B 166,00 cm, T 132,00 cm, H 166,00 cm**
*** Bedarfsposition mit GB
Müllcontainerschrank für Müllgroßbehälter bis 1100 l,
Sichtbeton
ca. B 166,00 cm, T 132,00 cm, H 166,00 cm
-Stahltorblatt DIN links mit variablem verzinktem
Bodenabschlussblech
-Stahltorblatt DIN rechts mit variablem verzinktem
Bodenabschlussblech
-Variables Schrammbord für AGB
-Einwurfklappe mit zwei Einwurfdeckeln mit
Zentralschliessung, vorgerichtet für bauseitigen PHZ
10/30 mm, für den Verschluss beider Einwurfdeckel und
Dreikantverschluss 8 mm inkl. 2 Dreikantschlüsseln,
für AGB entsprechend DIN EN 840-3 1100 l,
770, 750, 660, 500 und 2 *240 l
alle sichtbaren Stahlteile stückfeuerverzinkt nach DIN
EN  ISO 1461,
Außenfläche: Schalungsglatter Beton, Rücken geglättet.

Die Müllcontainerschränke müssen innerhalb der
Baustelle mit einem
Radlader versetzt werden.
Menge: 2,000 Stck

**01.8.005 Müllcontainerschrank wie vor, jedoch Türen und Einwurfdeckel pulverbeschichtet Farbe: anthrazit grau RAL 7016, als Zulage zur**
*** Bedarfsposition mit GB
Müllcontainerschrank wie vor, jedoch Türen und
Einwurfdeckel pulverbeschichtet Farbe: anthrazit grau
RAL 7016, als Zulage zur Vorpos.
Menge: 2,000 Stck

**01.8.006 Einwurfdeckel der Müllcontainerschränke, pulverbeschichtet, Farbe Zinkgelb RAL 1018 oder Enzianblau RAL 5010 oder andere als Zulage**
*** Bedarfsposition mit GB
Einwurfdeckel der Müllcontainerschränke,
pulverbeschichtet, Farbe Zinkgelb RAL 1018 oder
Enzianblau RAL 5010 oder andere als Zulage zur
Grundposition
Menge: 4,000 Stck

**01.8.007 LEGI-Zaun R fit R&K**
LEGI-Zaun R fit R+K, Höhe 140 cm, überlappende Gitter,
Typ R-S, 8+6 mm, Rohrpfosten und Klemmrohr mit
zentraler Verschraubung, Abdeckkappe 60/40 fit,
feuerverzinkt und pulverbeschichtet RAL 7016,
anthrazit, liefern und in Betonfundament setzen,
einschließlich der erforderlichen Erdarbeiten,
überschüssigen Aushub entfernen.
Menge: 7,500 m

**01.8.008 LEGI-Zaun Zusatz-/Endpfosten**
LEGI-Zaun Zusatz-/Endpfosten für LEGI-Zaun R-fit R+K,
Höhe 140 cm, feuerverzinkt und Pulverbeschichtet RAL
7016 anthrazit, liefern und in Betonfundament setzen,
einschließlich der erforderlichen Erdarbeiten,
überschüssigen Aushub entfernen.
Menge: 5,000 Stck

**01.8.009 LEGI-Zaun Eckausbildung**
LEGI-Zaun Eckausbildung herstellen, Eckverbinder
liefern und montieren.
Menge: 2,000 Stck

**01.8.010 LEGI-Zaun auf Paßlänge schneiden**
LEGI-Zaun auf Paßlänge schneiden, Schnittflächen
nachverzinken und nachlackieren als Zulage zur
Grundposition.
Menge: 3,000 Stck

#### Bauteil 01.9 Stundenlohnarbeiten

**01.9.001 Vorarbeiter für unvorherzusehende / zusätzliche Arbeiten nach Zeitaufwand**
Menge: 5,000 Std

**01.9.002 Facharbeiter für unvorherzusehende / zusätzliche Arbeiten nach Zeitaufwand**
Menge: 5,000 Std

**01.9.003 Helfer für unvorherzusehende / zusätzliche Arbeiten nach Zeitaufwand**
Menge: 5,000 Std

USt %: 19,00
